# 715a Turnhalle WOR
Angebotsaufforderung (GAEB 90, DA83)
Währung: EUR
Auftraggeber: LRA Bad Tölz-Wolfratshausen

## Zusätzlicher Text
Angebot / Leistungsverzeichnis

Bodenbelagsarbeiten BA3.1
P2/P4-23

Bauvorhaben:

Isar-Loisach-Realschule-Wolfratshausen
BA 3 - Sanierung und Erweiterung Hauptgebäude A
Franz-Kölbl-Weg 2, 82515 Wolfratshausen

Bauherr:
Landkreis Bad Tölz-Wolfratshausen
Prof.-Max-Lange-Platz 1  |  83646 Bad Tölz

Angebotsabgabe:

Angebotseröffnung:
Elektronisch über Vergabeplattform

17.09.2026, 10:30 Uhr,

Beginn der Leistung:
12. KW 2027

Ende der Leistung:
19. KW 2027

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur
eingeschränkt auf der Ostseite mit einem LKW direkt anfahrbar. Die
Materialien und das Werkzeug sind daher auf die übrigen Gebäudeseiten
bzw. innerhalb des Gebäudes entsprechend zu vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Bodenbelagarbeiten

ALLGEMEINES

Maßgebend für die Ausführung sind die VOB Teil C, Allgemeine Technische
Vertragsbedingungen für Bauleistungen (ATV), neueste Fassung, einschl.
aller sonstigen gewerkespezifischen einschlägigen Normen und
Vorschriften, behördlichen Erlasse und Gesetze.

Folgende DIN-Vorschriften werden in Ergänzung zu obigen Ausführungen
explizit benannt:

ATV DIN 18299 Allgemeine Regelungen für Bauarbeiten jeder Art
ATV DIN 18365 Bodenbelagarbeiten
DIN EN 14041 Elastische, textile, Laminat und modular mehrschichtigee
Bodenbeläge
DIN EN 686 Elastische Bodenbeläge - Spezifikation für Linoleum mit
Schaumrücken
DIN EN 687 Elastische Bodenbeläge - Spezifikation für Linoleum mit
Korkmentrücken
DIN EN 688 Elastische Bodenbeläge - Spezifikation für Korklinoleum
DIN EN ISO 24011 Elastische Bodenbeläge - Spezifikation für Linoleum
DIN EN 650 Elastische Bodenbeläge - Bodenbeläge aus Polyvinylchlorid mit
einem Rücken aus Jute
DIN EN 651 Elastische Bodenbeläge -  Polyvinylchlorid-Bodenbeläge mit
einer Schaumstoffschicht
DIN EN 652 Elastische Bodenbeläge -  Polyvinylchlorid-Bodenbeläge mit
einem Rücken auf Korkbasis
DIN ENB ISO 10581 Elastische Bodenbeläge -  Homogene
Polyvinylchlorid-Bodenbeläge
DIN ENB ISO 10581 Elastische Bodenbeläge -  Heterogene
Polyvinylchlorid-Bodenbeläge
DIN ENB ISO 10581 Elastische Bodenbeläge -  Halbflexible
PVC-Bodenplatten
DIN EN 1816 Elastische Bodenbeläge - Spezifikation für homogene und
heterogene ebene Elastomer-Bodenbeläge mit Schaumstoffbeschichtung
DIN EN 1817 Elastische Bodenbeläge - Spezifikation für homogene und
heterogene ebene Elastomer-Bodenbeläge
DIN EN 12199 Elastische Bodenbeläge - Spezifikation für homogene und
heterogene profilierte Elastomer-Bodenbeläge
DIN EN 14521 Elastische Bodenbeläge - Spezifikation für homogene und
heterogene ebene Elastomer-Bodenbeläge mit oder ohne Schaumunterschicht
mit einer dekorativen Schicht
DIN EN 1307 Textile Beläge - Einstufung
DIN EN 14215 Textile Beläge - Einstufung von maschinengefertigten
Teppichen und Läufern
DIN EN 14259 Klebstoffe für Bodenbeläge
DIN EN 12455 Elastische Bodenbeläge - Spezifikation für
Korkmentunterlagen
DIN EN 12103 Elastische Bodenbeläge - Presskorkunterlagen -
Spezifikation
DIN 4102 Brandverhalten von Baustoffen und Bauteilen
DIN EN 13501 Klassifizierung von Bauprodukten und Bauarten zu ihrem
Brandverhalten
DIN 18 202 Toleranzen im Hochbau
DIN 52 210 Luft- und Trittschalldämmung, Messverfahren

Die Preise verstehen sich ohne Unterschied der Lage, der Höhe und der
Grundrissform falls in den Positionen nicht gesondert darauf hingewiesen
wird. Alle für die Durchführung der Arbeiten erforderlichen Hilfsmittel
und Gerüste sind in die Einheitspreise einzurechnen.

STOFFE UND BAUTEILE

- Anzubietende Materialien sind entspr. den im Leistungsverzeichnis
vorgegebenen Qualitäten und Anforderungen bzw. Typen oder Fabrikaten
anzubieten.
- Spachtelmaterialien, Kleb- oder Beschichtungsstoffe, sowie Lösungs-
und Verdünnungsmittel müssen neben den Aussagen der DIN 18365 bei der
Verwendung in Räumen, die überwiegend dem Aufenthalt von Menschen oder
Tieren dienen, so beschaffen sein, dass keine Belästigung oder
Gesundheitsgefährdung auftritt.

AUSFÜHRUNGSHINWEISE:

-Die Einhaltung des maximal für Warmwasser-Fußbodenheizungen zulässigen
Wärmedurchlasswiderstand für den Gesamtfußbodenaufbau ab OK Estrich ist
durch geeignete Produktwahl zu gewährleisten.
- Fugen im Bereich von Raumübergängen bzw. bei Anarbeitungen ohne
Sockelleistenabdeckung sind exakt parallel verlaufend zum begrenzenden
Bauteil, Einbauteil, angrenzenden Bodenbelag auszubilden.
- In den Sanitärräumen werden nur die bauseits Wände gefliest. Der Boden
wir mit einem Kautschukbelag belegt, welcher Bestandteil des
nachfolgenden LV's ist. Die Abdichtung der Böden inkl. Hohlkehle an den
aufgehenden Wänden erfolgt durch den AN auf Grundlage des nachfolgenden
LV's.
- Die Abdichtung der Wände in den Duschen erfolgt bauseits durch das
Gewerk Fliesenarbeiten mit Anarbeitung an die Abdichtungs-Hohlkehle des
Gewerks Bodenbelagsarbeiten, d.h. den AN. Dies ist bei der
Angebotsbearbeitung entsprechend zu berücksichtigen. Mit Abgabe eines
Angebots erklärt der Bieter sein Einverständnis mit dieser
Vorgehensweise und der dadurch entstehenden Gewährleistungsschnittstelle
hinsichtlich der Anarbeitung der bauseitigen Wand-Abdichtung bis zur
Oberkante der Abdichtungs-Hohlkehle bzw. Oberkante Sockelleiste des
Bodenbelags, welche durch den AN ausgeführt wird. Durch den AN ist die
Abdichtung der Bodenfläche so weit über die Oberkante Sockelleiste
Bodenbelag hoch zu ziehen, dass eine mind. 10 cm hohe Überlappung der
Abdichtungen Bodenbelag (Boden und Wandhochzug) zur Flächenabdichtung
der Wände (Gewerk Fliesenarbeiten) gegeben ist.
- Sämtliche Dusch- und WC-Räume werden mit einer Bodenabdichtung
augeführt. Die Abdichtung ist bis zur Oberkante des Abschlussprofils in
der Eingangstürleibung zu ziehen, so dass eine geschlossene Wanne
entsteht und Feuchte nicht unterhalb des Fliesenbelags in die
angrenzenden Räume eindringen kann.

NEBENLEISTUNGEN

Es wird explizit darauf hingewiesen, dass das Vorbereiten des
Untergrundes gemäß DIN 18365 Punkt 3.3 bzw. 4.1.2 und DIN 18356 Punkt
4.1.1 als Nebenleistung nicht gesondert vergütet wird. Ausführung
insbesondere durch Anschleifen, sodass eine Oberfläche hergestellt ist,
die eine ausreichende Haftung gewährleistet, z.B. mit
Einscheibenmaschine bzw. nach Wahl des AN, anschließend absaugen und
entsorgen des anfallenden Materials inkl. Entsorgungsgebühr.

## Zusätzlicher Text
Gegenstand dieser Ausschreibung sind die Arbeiten des Bauabschnitt BA3.1
"Errichtung einer Mehrzweckhalle mit Sanitäranlagen und 6 zusätzlichen
Klassenzimmern, sowie Schaffung eines Lehrerzimmers mit Besprechungs-
und Seminarräumen im Anbau Südwest des bestehenden Bau A.

Die Maßnahme ist gefördert. Die Förderung ist jedoch in zwei Pakete
aufgeteilt.
Förderpaket P4: Errichtung Mehrzweckhalle mit Sanitäranlagen und 6
zusätzlichen Klassenzimmern
Förderpaket P2: Schaffung eines Lehrerzimmers mit Besprechungs- und
Seminarräumen im bestehenden Anbau Südwest Bau A

Das nachfolgende Leistungsverzeichnis ist daher in zwei Titel
aufgeteilt:
Der Titel 1 umfasst das Förderpaket P4, also den Neubau der
Mehrzweckhalle (Erweiterung).
Der Titel 2 umfasst das Förderpaket P2 (Anteil BA3.1), also die
Umbauten/Sanierungen im Bestand.

Die Beauftragung erfolgt für beide Titel gemeinsam, jedoch sind die
Rechnungen einschließlich der jeweiligen Aufmaße getrennt je Titel zu
stellen! Gemeinsame Rechnungen für Titel 1 und 2 werden zurückgewiesen.

Diese Vorgehensweise und dabei ggf. entstehender Mehraufwand beim AN ist
bei der Kalkulation für das nachfolgende LV zu berücksichtigen und damit
abgegolten.

## Zusätzlicher Text
In der Realschule werden periodisch Prüfungen abgehalten. Während dieser
Zeiten sind keinerlei Lärmemissionen gestattet. Soweit keine lärmfreien
Arbeiten ausgeführt werden können, sind sämtliche lärmenden Arbeiten zu
diesen Zeiten / an diesen Tagen vollständig zu unterbrechen. In der
Regel handelt es sich nur um 1 bis 2 Stunden an einem Tag.
Während der Leistungserbringung vor Ort ist mit ca. 3 solcher
stundenweisen Unterbrechungen zu rechnen.

Entsprechende zeitliche Unterbrechungen sind entsprechend
einzukalkulieren und damit abgegolten.

## Bodenbeläge BA3.1
Datum: 09.08.26

### 1 Titel 1 (Förderpaket P4), Erweiterungsbau

#### 1.1 Baustelleneinrichtung / Sicherheit

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**1.1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines gewerkeeigenen Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**1.1.2 Schutzmaßnahmen Bodenbelag, Milchkarton**
Schützen von Parkett-, Kautschuk-, Linoleum- und
Teppichbelägen vor und während und nach der
Leistungserbringung mit einem Schutzbelag,
rutschhemmend, nicht fleckend und nicht abfärbend,
Stöße überlappt, Wandanschlüsse und Stöße abgeklebt.
Material: Milchkarton, Papier/PE Verbundstoff,
unbedruckt

Die Leistung beinhaltet die Lieferung und das Verlegen
des Schutzbelags.
Menge: 100,000 m2

**1.1.3 Schutzmaßnahmen Bodenbelag entfernen, Milchkarton**
Schutzbelag auf Bodenbelägen entfernen.
Schutzbelag, Stöße überlappt / dicht gestoßen,
Wandanschlüsse und Stöße abgeklebt.
Material: Milchkarton, Papier/PE Verbundstoff,
unbedruckt

Die Leistung beinhaltet den Abbruch, das Abfahren und
Entsorgung aller Materialien nach Aufforderung der
Bauleitung zeitlich unabhängig von den übrigen
Leistungen dieses LV's, einschließlich
Entsorgungsgebühr.
Menge: 100,000 m2

**1.1.4 Erstellen einer Dokumentation**
Erstellung und Übergabe der Dokumentation gemäß
"Zusätzlichen Technischen Vertragsbedingungen, 7.
Dokumentation"

Insbesondere beinhaltet dies:
- Inhaltsverzeichnis mit Unterteilung in Kapitel/Ordner
- Fachunternehmererklärung
- Fachbauleitererklärung
- Errichtererklärungen
- Übereinstimmungserklärungen für alle Produkte mit
Zulassung gemäß Muster des Herstellers bzw. der
Zulassungsunterlagen
- Verwendbarkeitsnachweise (allgemeines
bauaufsichtliches Prüfzeugnis, allgemeine
bauaufsichtliche Zulassung; Bauartgenehmigungen,
Zulassung im Einzelfall, europäische technische
Bewertung (ETA), etc.)
- Leistungserklärungen (DoP) für Bauteile und
Konstruktionen mit CE-Kennzeichnung gemäß
entsprechender harmonisierter Norm oder europäischer
technischer Bewertung
- Produkt- und Sicherheitsdatenblätter, einschließlich
Angabe von Farbnummern und Bezeichnungen aller
verlegten Bodenbeläge, zugewiesen nach den einzelnen
Räumen der Verlegung
- Montage-/Einbauanleitungen
- Reinigungs- und Pflegehinweise

Die Unterlagen sind einfach digital auf USB-Stick oder
per Download-Link abzugeben.
Menge: 1,000 St

#### 1.2 Untergrundvorbereitung

*Hinweis*
Es wird nochmals explizit darauf hingewiesen, dass die
Reinigung des Untergrunds für Bodenbelagarbeiten gemäß
DIN 18365, Abschnitt 4.1.2, durch schleifen und saugen,
einschließlich Entsorgung des anfallendes Sauggutes
inkl. Entsorgungsgebühren eine Nebenleistung ist, die
nicht separat vergütet wird.

**1.2.1 Estrichfeuchtebestimmung CM-Messung**
Bestimmung der Estrichfeuchte mittels CM-Messung zur
Bestimmung der Belagreife, einschließlich
Protokollierung.
Menge: 8,000 St

**1.2.2 Untergrund reinigen, grobe Verschmutzung**
Reinigung des Untergrundes von grober Verschmutzung,
gemäß DIN 18365, 4.2.2. Der Untergrund ist durch
Abstoßen mit einem Schaber bzw. nach Wahl des AN von
Gips-, Mörtel-, Farb-, oder gleichwertigen
Materialresten, zu reinigen.
Alle Materialien sind fachgerecht zu entsorgen. Die
Vergütung der Position erfolgt nur sofern die
vorhandene Verschmutzung eine Reinigung als besondere
Leistung rechtfertigt.
Untergrund: Calciumsulfat-, Zementestrich, Bestand
Menge: 150,000 m2

**1.2.3 Untergrund abfräsen 0 bis 20 mm**
Flächiges Abfräsen von Estrichoberflächen, sowie
anschließend absaugen und entsorgen des anfallenden
Materials inkl. Entsorgungsgebühr.

Untergrund: Zementestrich
Abtrag:  1,0 bis 20,0 mm
Umfang: Kleinflächen / vollflächig raumweise
Anforderungen: Oberflächengenauigkeit/-ebenheit
abgestimmt auf die vorgesehenen Bodenbeläge

Die Abtragshöhe ist vor Ausführung mit der örtlichen
Bauleitung festzulegen.
Die Vergütung erfolgt pro mm mittlere Abtragshöhe je
Quadratmeter.
Z.B. 2 mm Abtrag auf einer Fläche von 25 m² ergibt 50,0
m² Abrechnungsfläche.
Menge: 50,000 m2

**1.2.4 Untergrund grundieren**
Bauseits vorhandenen Untergrund zur Herstellung einer
gleichmäßigen Saugfähigkeit für nachfolgende
Spachtelarbeiten grundieren.
Untergrund: Zement-, Calciumsulfatestrich
EMICODE: EC 1 PLUS.
GISCODE D1

Angeb. Fabrikat /Typ:

.................................................
Menge: 590,000 m2

**1.2.5 Untergrund spachteln, vollflächig 1,5 bis 3 mm**
Vollflächige Spachtelung des Untergrunds mit geeigneter
Spachtelmasse, als dauerhaft fester, trockener,
planeben gespachtelter Verlegeuntergrund, für neu zu
verlegende Oberböden, einschl. Ausgleich von
Unebenheiten und Beschädigungen, sowie anschleifen und
absaugen im Nachgang.

Untergrund: Zementestrich
Material: selbst verlaufende Spachtelmasse abgestimmt
auf die vorh. Estrichoberfläche und die vorgesehenen
Verlegekleber
EMICODE: EC 1,
GISCODE: ZP1
Schichtdicke: mind. 1,5 mm bis ca. 3,0 mm
Anforderungen: Oberflächengenauigkeit/-ebenheit
abgestimmt auf die vorgesehenen Bodenbeläge

Richtfabrikat Ardex K 22 / K 33
Angeb. Fabrikat /Typ:

.................................................
Menge: 450,000 m2

**1.2.6 Untergrund spachteln, vollflächig 3 bis 6 mm**
Vollflächige Spachtelung des Untergrunds mit geeigneter
Spachtelmasse, als dauerhaft fester, trockener und
planeben gespachtelter Verlegeuntergrund, für neu zu
verlegende Oberböden, einschl. Ausgleich von
Unebenheiten und Beschädigungen, sowie anschleifen und
absaugen im Nachgang.

Untergrund: Zementestrich
Material: selbst verlaufende Spachtelmasse abgestimmt
auf die vorh. Estrichoberfläche und die vorgesehenen
Verlegekleber
EMICODE: EC 1,
Schichtdicke: mind. 3,0 mm bis ca. 6,0 mm
Anforderungen: Oberflächengenauigkeit/-ebenheit
abgestimmt auf die vorgesehenen Bodenbeläge

Richtfabrikat Ardex K 22 / K 33
Angeb. Fabrikat /Typ:

.................................................

Die entsprechenden Flächen sind vor Ausführung mit der
Bauleitung gemeinsam festzulegen und aufzumessen.
Andernfalls besteht kein Vergütungsanspruch.
Menge: 100,000 m2

**1.2.7 Untergrund spachteln, vollflächig 6 bis 10 mm**
Vollflächige Spachtelung des Untergrunds mit geeigneter
Spachtelmasse, als dauerhaft fester, trockener und
planeben gespachtelter Verlegeuntergrund, für neu zu
verlegende Oberböden, einschl. Ausgleich von
Unebenheiten und Beschädigungen, sowie anschleifen vor
Verlegung des Bodenbelags.

Untergrund: Zementestrich
Material: selbst verlaufende Spachtelmasse abgestimmt
auf die vorh. Estrichoberfläche und die vorgesehenen
Verlegekleber
EMICODE: EC 1,
Schichtdicke: mind. 6,0 mm bis ca. 10,0 mm
Anforderungen: Oberflächengenauigkeit/-ebenheit
abgestimmt auf die vorgesehenen Bodenbeläge

Richtfabrikat Ardex K 22 / K 33
Angeb. Fabrikat /Typ:

.................................................

Die entsprechenden Flächen sind vor Ausführung mit der
Bauleitung gemeinsam festzulegen und aufzumessen.
Andernfalls besteht kein Vergütungsanspruch.
Menge: 40,000 m2

**1.2.8 Untergrund spachteln, Standfestspachtelmasse, 0 bis 40,0 mm**
Spachtelung des Untergrunds mit geeigneter standfester
Spachtelmasse, als dauerhaft fester und trockener
Untergrund, für neu zu verlegende Oberböden. Ausführung
z.B. im Bereich von Türschwellen und Übergängen zu
anderen Bodenbelägen, auch in Kleinflächen.

Untergrund: Zementestrich
Material: Spachtelmasse abgestimmt auf die vorh.
Estrichoberfläche und die vorgesehenen selbst
verlaufenden Spachtelmassen bzw. Verlegekleber
EMICODE: EC 1,
GISCODE ZP 1 bzw. CP 1
Bis auf "null" ausziehbar
schnell trocknend
Schichtdicke: von 0 bis 40 mm
Anforderungen: Oberflächengenauigkeit/-ebenheit
abgestimmt auf die vorgesehenen Bodenbeläge
Angeb. Fabrikat /Typ:

.................................................
(vom Bieter auszufüllen)

Die Vergütung erfolgt pro mm mittlere Auftragshöhe je
Quadratmeter.
Z.B. flächige Spachtelung mit einer mittleren Höhe von
10 mm auf einer Fläche von 2 m² ergibt 20,0 m²
Abrechnungsfläche.
Menge: 50,000 m2

**1.2.9 Randstreifen abschneiden**
Rückschneiden von Randdämmstreifen oberhalb des
Estrichs nach Herstellung des Untergrundausgleich, so
dass keine Spachtelmasse in die Fuge zwischen Estrich
und Wand eindringen kann.
Einschließlich abfahren und entsorgen, inkl.
Entsorgungsgebühr.
Material Randdämmstreifen: Kunststoff
Höhe Überstand Randdämmstreifen: bis ca. 10 cm
Menge: 435,000 m

**1.2.10 Abdichten Wand/Bodenflächen AIV-F, DM, W2-I**
Flüssig-Abdichtung im Verbund mit Fliesen (AIV-F)
mit Prüfzeugnis (ETA bzw. abP) gemäß DIN 18534-3
als Polymerdispersion (DM)
auf dem Untergrund gegen Feuchtigkeit, für nachfolgend
aufzubringende Wand-/Bodenbeläge.
Untergrund: Trockenestrich aus Gipsfaserplatte,
GK-Platten
Wassereinwirkungsklasse:
- Wände: W2-I hoch
- Boden: W1-I mäßig

Einbauort: WC-Räume, Sanitärräume

Richtfabrikat: PCI Lastogum oder gleichwertig
Angeb.Fabrikat:

.................................................
(vom Bieter auszufüllen)
Menge: 10,000 m2

**1.2.11 Abdichten Wand/Bodenflächen AIV-F, CM, W3-I**
Flüssig-Abdichtung im Verbund mit Fliesen (AIV-F)
mit Prüfzeugnis (ETA bzw. abP) gemäß DIN 18534-3
rissüberbrückende mineralische Dichtungsschlämme (CM)
auf dem Untergrund gegen Feuchtigkeit, für nachfolgend
aufzubringende Wand-/Bodenbeläge.
Untergrund: Beton, Kalkzement-/Zementputz,
zementgebundene mineralische Bauplatten, Zementestrich
Wassereinwirkungsklasse: W3-I sehr hoch

Einbauort: Duschanlage, bodengleiche Duschen

Richtfabrikat: z.B. PCI Seccoral (zementäre
Dichtschlämme) oder gleichwertig
Angeb.Fabrikat:

.................................................
(vom Bieter auszufüllen)
Menge: 90,000 m2

**1.2.12 Abdichten Wandhochzug AIV-F, CM, W3-I, 20cm**
Flüssig-Abdichtung im Verbund mit Fliesen (AIV-F) mit
Prüfzeugnis (ETA bzw. abP) gemäß DIN 18534-3, wie vor
beschrieben, jedoch

Ausführung als Wandhochzug zur Anarbeitung des Gewerks
Fliesenarbeiten für die Wandabdichtung
Ausführungshöhe: mind. 20 cm über OK FFB
Einbauort: Duschanlage, bodengleiche Duschen
Menge: 21,000 m

**1.2.13 Zulage Abdichten Boden, Einbauteil linienförmig**
Zulage zum Abdichten von Bodenflächen für das
anschließen der Abdichtung an linienförmiges
Einbauteil, wie Rinneneinlauf, Roste, oder dergleichen
über Andichtflansch des Einbauteils

Abrechnung nach Meter Umfang Einbauteil
Menge: 6,000 m

**1.2.14 Fugendichtungsband**
Anbringen Dichtband in Eck-, Dehn- und
Randanschlussfugen
wasser- und dampfdicht,
elastisch und verformungsfähig,
im System geprüft mit vor angebotener Abdichtung an
Wand/Bodenflächen gemäß DIN 18534-3 bzw. DIN 18534-5
Zugelassen für Wassereinwirkungsklassen W0-I, W1-I,
W2-I und W3-I
bzw. Beanspruchungsklassen A0, A, und C

Angeb. Fabrikat:

.................................................
(vom Bieter auszufüllen)
Menge: 100,000 m

**1.2.15 Innen-/Außenecken**
Anbringen von Innen-/Außenecken 90°, systemzugehörig zu
vor beschriebenem Fugendichtband inkl. fachgerechtem
Anschluss an Fugendichtband
im System geprüft mit vor angebotener Abdichtung an
Wand/Bodenflächen gemäß DIN 18534-3 bzw. DIN 18534-5
Zugelassen für Wassereinwirkungsklassen W0-I, W1-I,
W2-I und W3-I
bzw. Beanspruchungsklassen A0, A, und C

Angeb. Fabrikat:

.................................................
(vom Bieter auszufüllen)
Menge: 25,000 St

**1.2.16 Eindichten Belagabschlußschiene**
Zulage für vor beschriebenes Fugendichtband für das
Anarbeiten und An- bzw. Eindichten einer
Belagabschlußschiene.
Höhe Abschlussprofil gemäß Fliesendicke inkl. Kleber
Breite Abschlussprofil: bis ca. 1,26 m
Material Abschlussprofil: Edelstahl
Abdichtungsmaterial im System geprüft mit vor
angebotener Abdichtung an Wand/Bodenflächen gemäß DIN
18534-3 bzw. DIN 18534-5
Zugelassen für Wassereinwirkungsklassen W0-I, W1-I,
W2-I und W3-I
bzw. Beanspruchungsklassen A0, A, und C

Abrechnung pro Stück Abschlussprofil

Die Vergütung des Abschlussprofils selbst erfolgt in
separater Position.
Menge: 2,000 St

#### 1.3 Bodenbelagarbeiten

**1.3.1 Kautschuk-Bodenbelag, 3,5-4,0 mm, R9**
Elastischer Bodenbelag aus Kautschuk, gemäß DIN EN
1817:2000 und EN 1817 auf vorbereiteten Untergrund
verlegen.
Innenbereich

Material: Natur- und Industrie-Kautschuk
Dicke: mind. 3,5 - 4,0 mm,
Bahnenbreite: ca. 120 cm,
Oberfläche: leicht strukturiert / reflexbrechende
Oberfläche
Dekor: Grundfarbe uni, salz/pfeffer gepunktet

Technische Anforderungen:
- homogener Belag, ohne Oberflächenvergütung
- fugenfreie Verlegung ohne verschweißen möglich
- PVC-frei
- weichmacherfrei
- frei von chlorhaltigen Polymeren
- Phthalate-frei
- Nutzungsklasse: 33, gewerblich / stark
- schwermetall-frei gemäß DIN EN 71-3
- Trittschallverbesserungsmaß: mind 20 dB
- geeignet für Stuhlrollen DIN EN 12529 Typ W
- geeignet für Fußbodenheizung: bis mind. 35 °C
- Chemikalienbeständigkeit gemäß ISO 26987:
grundsätzlich beständig
- Brandverhalten DIN EN 13501-1: mind. Bfl-s1, verklebt
- brandtoxisch unbedenklich gemäß DIN 53436
- Elektrostatische Eigenschaften: antistatisch (< 2kV)
- Rutschhemmung: DIN 51130: mind. R9
- Wärmeleitfähigkeit EN 12524: mind. 0,17 W/mK
- geeignet für Fußbodenheizung: mind. 27°C
Oberflächentemperatur
- Lichtechtheit ISO 105-A02: = 3 Graumaßstab
- Resteindruck: < 0,25 mm
- Lebenslang einpflegefrei

Verlegung: vollflächig geklebt
Kleber: Dispersionskleber
EMICODE: EC 1 PLUS.

Farbton: grau bzw. helles grau nach Wahl des AG aus
Standardfarbpalette Hersteller
Richtfabrikat: Noraplan Stone acoustic der gleichwertig

Angeb. Fabrikat /Typ:

.................................................
Menge: 590,000 m2

**1.3.2 Zulage Kautschuk-Belag 3,5 bis 4,0 mm, R10**
Zulage für vor beschriebenen Kautschuk-Belag für die
Erfüllung nachfolgender Anforderungen:
- Rutschhemmung DIN 51130: mind. R10
Menge: 100,000 m2

**1.3.3 Kautschuk-Bodenbelag, Stoßnaht verschweißen**
Stoßnähte in der Fläche und an der Sockelleiste des vor
beschriebenen Kautschuk-Bodenbelags gemäß
Herstellervorgaben vorbereiten und thermisch
verschweißen inkl. Entfernung Restmaterial
Material: Fugenmasse/Thermoschnur, Farbton mit dem
Bodenbelag farbidentisch
Abrechnung entgegen der DIN 18365 0.5.2 nicht nach m
sondern nach m²
Menge: 590,000 m2

**1.3.4 Anpassen an Einbauteile Kautschuk-Bodenbelag**
Anpassen des vor beschriebenen Kautschuk-Bodenbelags an
aufgehende Bauteile, begrenzende Wände, etc., soweit
diese nicht mit einer Sockelleiste abgedeckt werden.
Menge: 10,000 m

#### 1.4 Sauberlaufmatte

**1.4.1 Sauberlaufmatte, Grobfaserrips**
Sauberlaufmatte für Schulgebäude, einschließlich
Einbaurahmen, Abfugung zu Bestandsbodenbelag und
sämtlichen Zubehörteile und Befestigungsmittel
Aufrollbare und strapazierfähige Eingangsmatte für die
aufliegende Verlegung ohne Ausgleichsprofile.
Belastung: normal
Begehung: mind. 2.000 Begehungen/Tag
Befahrbarkeit: Rollstühle, Kinderwagen, Einkaufswagen
Verbindung: durch kunststoffummanteltes Edelstahlseil
Materialstärke: 1,0 mm
Einbaurahmen: V2A-Stahl
Trägerprofil: aus verwindungssteifem Aluminium mit
unterseitiger Trittschalldämmung
Trittfläche: eingelassene, widerstandsfähige,
witterungsbeständige Cassettenprofile, bestückt mit
parallel angeordneten Grobfaserrips
Farbton: aus Farbpalette Hersteller nach Wahl des AG
Rutschsicherheit: R 11
Brandschutz: Cfl-s1
Abmessungen: ca. 373 x 325 cm
Die Matte ist in Lauflängsrichtung mittig geteilt zu
erstellen (zur einfacheren Handhabung im laufenden
Unterhalt)

Richtfabrikat/Typ: Emco Diplomat oder gleichwertig
Angeb. Fabrikat /Typ:

.................................................
(vom Bieter auszufüllen)
Menge: 10,000 m2

**1.4.2 Zulage Sauberlaufmatte, hubwagenbefahrbar**
Zulage für vor beschriebene Sauberlaufmatte in der
Ausführung für extreme Beanspruchung und
hubwagenbefahrbar.
Örtlichkeit: Galerie Anbau

Richtfabrikat/Typ: Emco Marschall oder gleichwertig
Angeb. Fabrikat /Typ:

.................................................
(vom Bieter auszufüllen)
Menge: 6,000 m2

#### 1.5 Profile, Verfugung, Sockelleisten

**1.5.1 Belagabschlußschiene Edelstahl, einteilig**
Belag-Abschluß- oder -Trennschiene in Bodenbelägen
einschl. aller Anpass- und Schneidearbeiten.

Material:  Edelstahl
Ausführung: L-Form für weiche Beläge, versenkt gebohrt
Größe: passend zum Bodenbelag
Montage: Einschrauben im Zuge der Verlegearbeiten bzw.
vor den Abdichtungsarbeiten
Menge: 12,000 m

**1.5.2 Bewegungsfugenprofil elastische Beläge**
Ausbilden von elastischen Bewegungsfugen im Bodenbelag
als Fortführung einer Bauteilbewegungsfuge
Ausführung mit Kantenschutz
Material: Edelstahl mit Kunststoffeinlage
sichtbare Profilbreite: ca. 15 mm
Höhe: passend zu angebotenem Bodenbelag
Farbton: passend zu angebotenem Bodenbelag

angebotenes Fabrikat:

_____________________________
Menge: 5,000 m

**1.5.3 Sockelleisten, Rechteck 20 / 80, Fichte, lackiert**
Sockelleisten montieren, einschließlich Anarbeiten an
Stützen, Mauervorlagen, etc.

Material: Fichte, Vollholz
Oberfläche: klar lackiert
Format:  20 / 80 mm
Profil:  Rechteck mit Kabelkanalfräsung und leicht
abgeschrägter und gerundeter Oberkante
Befestigung: genagelt mit Stahlstiften ohne Kopf

Angeb. Fabrikat /Typ:

.................................................

Die Sockelleisten sind erst nach Fertigstellung der
Malerarbeiten in einem separaten Arbeitsgang
anzubringen. Entsprechender Mehraufwand ist mit dieser
Position abgegolten.
Menge: 255,000 m

**1.5.4 Zulage Verschraubung**
Zulage zu vor beschriebenen Sockelleisten für
Befestigung mit Dübel und Schrauben in der Wand.
Schraubköpfe: messingfarbene Linsenköpfe bei
Holzleisten mit Holzoptik-Oberfläche bzw. weiße
Linsenköpfe bei weißen Holzleisten.
Menge: 225,000 m

**1.5.5 Stellsockel Kautschuk-Bodenbelag, 80 mm**
Stellsockel aus vor beschriebenem Kautschuk-Bodenbelag
anbringen, einschließlich Anarbeiten an Stützen,
Mauervorlagen, etc.

Untergrund:  Putz/GK-WAnd
Material: wie Bodenbelag
Sockelhöhe: 80 mm
Befestigung: geklebt

Die Sockelleisten sind erst nach Fertigstellung der
Malerarbeiten in einem separaten Arbeitsgang
anzubringen. Entsprechender Mehraufwand ist mit dieser
Position abgegolten.
Menge: 180,000 m

**1.5.6 Zulage Hohlkehle Kautschuk-Bodenbelag**
Zulage für vor beschriebene Sockelleiste für Ausführung
einer Hohlkehle durch hochziehen des Bodenbelags aus
der Fläche nach Verlegeempfehlung des Herstellers,
entweder als vorgeformtes Hohlkehlelement bzw. Bahn mit
rückseitiger Nut.
Menge: 100,000 m

**1.5.7 Elastische Trennfugen**
Ausbilden von elastischen Trennfugen im Bodenbelag an
Estrichtrennfugen oder Belagwechseln
Fugenbreite: ca. 5 mm
Farbton: passend zum Bodenbelag
Menge: 20,000 m

**1.5.8 Elastische Verfugung**
Ausbilden von elastischen Acryl-Fugen auf der Oberseite
der Sockelleisten am Übergang zur Wand bzw. an der
Unterkante am Übergang zum Bodenbelag bzw. sonstigen
aufgehenden Bauteilen ohne Sockelleistenabdeckung.
Ausführung nur auf besondere Anweisung der
Bauüberwachnung.
Fugenbreite: ca. 5 mm
Farbton: passend zum Bodenbelag bzw. nach Wahl des AG
Abrechnung je Fuge auf Ober- bzw. Unterseite
Menge: 450,000 m

#### 1.6 Fugen schließen, Estrich ergänzen

*Hinweis*
Bauseits wird in der Regel ein Estrich mit folgendem
Aufbau erstellt, in welchen Fugen und Fehlstellen gemäß
nach beschriebenen Positionen zu bearbeiten sind:

Wärmedämmung unter Estrich: EPS 035 DEO dh, 50 bis
100mm
Trittschalldämmung unter Estrich: EPS 045 DES sm, 20-2
bzw. MW 035 DES sm, 40-3
Zementestrich: CT-C30-F5-S55 bis S75

**1.6.1 Scheinfuge verdübeln und verharzen**
Scheinfugen bzw. Fugen in bauseits neu erstelltem
Zementestrich wie folgt behandeln:

Einschneiden quer zu den Fugen,
Edelstahl-Wellenverbinder einlegen, mit niedrigviskosem
Epoxidharz ausgießen und mit Quarzsand abstreuen.
Schnitttiefe ca. 15 mm
Abstand: ca. alle 20 cm

Aufweiten längs der Fugen nach Erfordernis, sowie
aussaugen und mit niedrigviskosem Epoxidharz ausgießen,
sowie mit Quarzsand abstreuen.

Ausführung bei allen Fugen, die nicht im Belag
übernommen werden.
Menge: 80,000 m

**1.6.2 Nachträgliches schließen von Aussparungen 0,1 m²**
Nachträgliches Schließen von Aussparungen in vor
beschriebenem Estrichaufbau, einschließlich Dämmung,
Trittschalldämmung, Trennlage und Estrich,
einschließlich anpassen und anarbeiten an Einbauteile
und Durchdringungen, wie z.B. Bodeneinläufe
Einschließlich Vorbereiten der Anschlussflächen und
verharzen der Anschlussfugen.
Aussparungsgröße: = 0,1 m²
Material: Schnellestrich, Belegreife nach ca. 48 h oder
schneller
Menge: 2,000 St

**1.6.3 Nachträgliches schließen von Aussparungen > 0,1 m² = 0,25 m²**
Nachträgliches Schließen von Aussparungen in vor
beschriebenem Estrichaufbau, einschließlich Dämmung,
Trittschalldämmung, Trennlage und Estrich wie vor
beschrieben, jedoch
Aussparungsgröße: > 0,1 = 0,25 m²
Menge: 2,000 St

#### 1.7 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**1.7.1 Bauleiter**
Für evtl. erforderliche Arbeiten, die nicht in der
Leistungsbeschreibung erfaßt sind und nur auf
ausdrückliche Anordnung und gegen Nachweis zur
Ausführung kommen, werden verrechnet für: Fachbauleiter
Menge: 1,000 h

**1.7.2 Meister-/Polierstunde**
Für evtl. erforderliche Arbeiten, die nicht in der
Leistungsbeschreibung erfasst sind und nur auf
ausdrückliche Anordnung und gegen Nachweis zur
Ausführung kommen, werden verrechnet für: Meister /
Werkpolier
Lohngruppe 6 gemäß §5 BRTV
Menge: 2,000 h

**1.7.3 Vorarbeiterstunden**
wie vor beschrieben, jedoch Vorarbeiter
Lohngruppe 5 gemäß §5 BRTV
Menge: 3,000 h

**1.7.4 Spezialfacharbeiterstunden**
wie vor beschrieben, jedoch Spezialfacharbeiter
Lohngruppe 4 gemäß §5 BRTV
Menge: 5,000 h

**1.7.5 Facharbeiterstunden**
wie vor beschrieben, jedoch Facharbeiter
Lohngruppe 3 gemäß §5 BRTV
Menge: 5,000 h

**1.7.6 Fachwerkerstunden**
wie vor beschrieben, jedoch Fachwerker
Lohngruppe 2 gemäß §5 BRTV
Menge: 3,000 h

**1.7.7 Bauwerkerstunden**
wie vor beschreiben, jedoch Bauwerker
Lohngruppe 1 gemäß §5 BRTV
Menge: 3,000 h

**1.7.8 Azubistunden**
wie vor beschreiben, jedoch Auszubildender
Menge: 2,000 h

**1.7.9 Schnellestrich**
Liefern von Schnellestrich zum Einbau unter
Bodenbelägen.
Verlegereife nach 24 h.
Abrechnung nach kg.
Menge: 100,000 kg

**1.7.10 Zementäre Schnellspachtelmasse**
Liefern von zementärer Schnellspachtelmasse zum
Spachteln, ausgleichen und nivellieren von Untergründen
für späteren Einbau von textilen, elastischen
Bodenbelägen.
Abrechnung nach kg.
Menge: 100,000 kg

**1.7.11 Zementäre Spachtelmasse, selbstverlaufend**
Liefern von zementärer, selbst verlaufender
Spachtelmasse zum Spachteln, ausgleichen und
nivellieren von Untergründen für späteren Einbau von
textilen, elastischen und starren Bodenbelägen wie
Parkett.
Abrechnung nach kg.
Menge: 100,000 kg

### 2 Titel 2 (Förderpaket P2), Umbau Bestand

#### 2.1 Baustelleneinrichtung / Sicherheit

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungscontainer
Ein notwendiger Bauleitungscontainer kann aufgrund der
beengten Platzverhältnisse nur in der absolut
notwendigen Größe auf der BE-Fläche aufgestellt werden.
Die vorgesehene Größe ist ein 10 FT-Container (LxB =
299 x 244 cm). Größere Container bis max. 20 FT nur
nach vorheriger Freigabe durch den AG. Der Container
muss stapelbar sein, einschließlich erforderlicher
Treppenanlage bis 1. OG, soweit erforderlich.

Lager-/Magazincontainer/Lagerfläche
Notwendige Lager- /Magazincontainer können aufgrund der
beengten Platzverhältnisse nur gemäß entsprechend
freier Flächen innerhalb der BE-Fläche zugewiesen
werden.

Aufenthaltsräume/Sanitärräume
Aufgrund des durchlaufenden Schulbetriebs auch während
der Bau- und Sanierungsarbeiten, können im genutzten
Schulgebäude keine Aufenthaltsflächen zur Verfügung
gestellt werden.

Die Baustelleneinrichtungsfläche ist parallel dazu auch
sehr begrenzt. Bauseits werden daher ein
Aufenthaltscontainer, sowie ein Sanitärcontainer
(Waschen, Duschen, Toilette) zur gemeinsamen Benutzung
durch alle Gewerke zur Verfügung gestellt.

Die Baustelleneinrichtungsfläche ist nur zum
Tagesaufenthalt vorgesehen. Schlafgelegenheiten, sowie
Übernachtungscontainer, sind auf der BE-Fläche, sowie
auf dem Schulgelände nicht zulässig.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**2.1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines gewerkeeigenen Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**2.1.2 Schutzmaßnahmen Bodenbelag, Milchkarton**
Schützen von Parkett-, Kautschuk-, Linoleum- und
Teppichbelägen vor und während und nach der
Leistungserbringung mit einem Schutzbelag,
rutschhemmend, nicht fleckend und nicht abfärbend,
Stöße überlappt, Wandanschlüsse und Stöße abgeklebt.
Material: Milchkarton, Papier/PE Verbundstoff,
unbedruckt

Die Leistung beinhaltet die Lieferung und das Verlegen
des Schutzbelags.
Menge: 100,000 m2

**2.1.3 Schutzmaßnahmen Bodenbelag entfernen, Milchkarton**
Schutzbelag auf Bodenbelägen entfernen.
Schutzbelag, Stöße überlappt / dicht gestoßen,
Wandanschlüsse und Stöße abgeklebt.
Material: Milchkarton, Papier/PE Verbundstoff,
unbedruckt

Die Leistung beinhaltet den Abbruch, das Abfahren und
Entsorgung aller Materialien nach Aufforderung der
Bauleitung zeitlich unabhängig von den übrigen
Leistungen dieses LV's, einschließlich
Entsorgungsgebühr.
Menge: 100,000 m2

**2.1.4 Erstellen einer Dokumentation**
Erstellung und Übergabe der Dokumentation gemäß
"Zusätzlichen Technischen Vertragsbedingungen, 7.
Dokumentation"

Insbesondere beinhaltet dies:
- Inhaltsverzeichnis mit Unterteilung in Kapitel/Ordner
- Fachunternehmererklärung
- Fachbauleitererklärung
- Errichtererklärungen
- Übereinstimmungserklärungen für alle Produkte mit
Zulassung gemäß Muster des Herstellers bzw. der
Zulassungsunterlagen
- Verwendbarkeitsnachweise (allgemeines
bauaufsichtliches Prüfzeugnis, allgemeine
bauaufsichtliche Zulassung; Bauartgenehmigungen,
Zulassung im Einzelfall, europäische technische
Bewertung (ETA), etc.)
- Leistungserklärungen (DoP) für Bauteile und
Konstruktionen mit CE-Kennzeichnung gemäß
entsprechender harmonisierter Norm oder europäischer
technischer Bewertung
- Produkt- und Sicherheitsdatenblätter, einschließlich
Angabe von Farbnummern und Bezeichnungen aller
verlegten Bodenbeläge, zugewiesen nach den einzelnen
Räumen der Verlegung
- Montage-/Einbauanleitungen
- Reinigungs- und Pflegehinweise

Die Unterlagen sind einfach digital auf USB-Stick oder
per Download-Link abzugeben.
Menge: 1,000 St

#### 2.2 Untergrundvorbereitung

*Hinweis*
Es wird nochmals explizit darauf hingewiesen, dass die
Reinigung des Untergrunds für Bodenbelagarbeiten gemäß
DIN 18365, Abschnitt 4.1.2, durch schleifen und saugen,
einschließlich Entsorgung des anfallendes Sauggutes
inkl. Entsorgungsgebühren eine Nebenleistung ist, die
nicht separat vergütet wird.

**2.2.1 Estrichfeuchtebestimmung CM-Messung**
Bestimmung der Estrichfeuchte mittels CM-Messung zur
Bestimmung der Belagreife, einschließlich
Protokollierung.
Menge: 5,000 St

**2.2.2 Untergrund reinigen, grobe Verschmutzung**
Reinigung des Untergrundes von grober Verschmutzung,
gemäß DIN 18365, 4.2.2. Der Untergrund ist durch
Abstoßen mit einem Schaber bzw. nach Wahl des AN von
Gips-, Mörtel-, Farb-, oder gleichwertigen
Materialresten, zu reinigen.
Alle Materialien sind fachgerecht zu entsorgen. Die
Vergütung der Position erfolgt nur sofern die
vorhandene Verschmutzung eine Reinigung als besondere
Leistung rechtfertigt.
Untergrund: Calciumsulfat-, Zementestrich, Bestand
Menge: 50,000 m2

**2.2.3 Untergrund abfräsen 0 bis 20 mm**
Flächiges Abfräsen von Estrichoberflächen, sowie
anschließend absaugen und entsorgen des anfallenden
Materials inkl. Entsorgungsgebühr.

Untergrund: Zementestrich alt und neu
Abtrag:  1,0 bis 20,0 mm
Umfang: Kleinflächen / vollflächig raumweise
Anforderungen: Oberflächengenauigkeit/-ebenheit
abgestimmt auf die vorgesehenen Bodenbeläge

Die Abtragshöhe ist vor Ausführung mit der örtlichen
Bauleitung festzulegen.
Die Vergütung erfolgt pro mm mittlere Abtragshöhe je
Quadratmeter.
Z.B. 2 mm Abtrag auf einer Fläche von 25 m² ergibt 50,0
m² Abrechnungsfläche.
Menge: 50,000 m2

**2.2.4 Untergrund grundieren**
Bauseits vorhandenen Untergrund zur Herstellung einer
gleichmäßigen Saugfähigkeit für nachfolgende
Spachtelarbeiten grundieren.
Untergrund: Zementestrich alt und neu
EMICODE: EC 1 PLUS.
GISCODE D1

Angeb. Fabrikat /Typ:

.................................................
Menge: 800,000 m2

**2.2.5 Untergrund spachteln, vollflächig 1,5 bis 3 mm**
Vollflächige Spachtelung des Untergrunds mit geeigneter
Spachtelmasse, als dauerhaft fester, trockener,
planeben gespachtelter Verlegeuntergrund, für neu zu
verlegende Oberböden, einschl. Ausgleich von
Unebenheiten und Beschädigungen, sowie anschleifen und
absaugen im Nachgang.

Untergrund: Zementestrich
Material: selbst verlaufende Spachtelmasse abgestimmt
auf die vorh. Estrichoberfläche und die vorgesehenen
Verlegekleber
EMICODE: EC 1,
GISCODE: ZP1
Schichtdicke: mind. 1,5 mm bis ca. 3,0 mm
Anforderungen: Oberflächengenauigkeit/-ebenheit
abgestimmt auf die vorgesehenen Bodenbeläge

Richtfabrikat Ardex K 22 / K 33
Angeb. Fabrikat /Typ:

.................................................
Menge: 600,000 m2

**2.2.6 Untergrund spachteln, vollflächig 3 bis 6 mm**
Vollflächige Spachtelung des Untergrunds mit geeigneter
Spachtelmasse, als dauerhaft fester, trockener und
planeben gespachtelter Verlegeuntergrund, für neu zu
verlegende Oberböden, einschl. Ausgleich von
Unebenheiten und Beschädigungen, sowie anschleifen und
absaugen im Nachgang.

Untergrund: Zementestrich
Material: selbst verlaufende Spachtelmasse abgestimmt
auf die vorh. Estrichoberfläche und die vorgesehenen
Verlegekleber
EMICODE: EC 1,
Schichtdicke: mind. 3,0 mm bis ca. 6,0 mm
Anforderungen: Oberflächengenauigkeit/-ebenheit
abgestimmt auf die vorgesehenen Bodenbeläge

Richtfabrikat Ardex K 22 / K 33
Angeb. Fabrikat /Typ:

.................................................

Die entsprechenden Flächen sind vor Ausführung mit der
Bauleitung gemeinsam festzulegen und aufzumessen.
Andernfalls besteht kein Vergütungsanspruch.
Menge: 150,000 m2

**2.2.7 Untergrund spachteln, vollflächig 6 bis 10 mm**
Vollflächige Spachtelung des Untergrunds mit geeigneter
Spachtelmasse, als dauerhaft fester, trockener und
planeben gespachtelter Verlegeuntergrund, für neu zu
verlegende Oberböden, einschl. Ausgleich von
Unebenheiten und Beschädigungen, sowie anschleifen vor
Verlegung des Bodenbelags.

Untergrund: Zementestrich
Material: selbst verlaufende Spachtelmasse abgestimmt
auf die vorh. Estrichoberfläche und die vorgesehenen
Verlegekleber
EMICODE: EC 1,
Schichtdicke: mind. 6,0 mm bis ca. 10,0 mm
Anforderungen: Oberflächengenauigkeit/-ebenheit
abgestimmt auf die vorgesehenen Bodenbeläge

Richtfabrikat Ardex K 22 / K 33
Angeb. Fabrikat /Typ:

.................................................

Die entsprechenden Flächen sind vor Ausführung mit der
Bauleitung gemeinsam festzulegen und aufzumessen.
Andernfalls besteht kein Vergütungsanspruch.
Menge: 50,000 m2

**2.2.8 Untergrund spachteln, Standfestspachtelmasse, 0 bis 40,0 mm**
Spachtelung des Untergrunds mit geeigneter standfester
Spachtelmasse, als dauerhaft fester und trockener
Untergrund, für neu zu verlegende Oberböden. Ausführung
z.B. im Bereich von Türschwellen und Übergängen zu
anderen Bodenbelägen, auch in Kleinflächen.

Untergrund: Zementestrich
Material: Spachtelmasse abgestimmt auf die vorh.
Estrichoberfläche und die vorgesehenen selbst
verlaufenden Spachtelmassen bzw. Verlegekleber
EMICODE: EC 1,
GISCODE ZP 1 bzw. CP 1
Bis auf "null" ausziehbar
schnell trocknend
Schichtdicke: von 0 bis 40 mm
Anforderungen: Oberflächengenauigkeit/-ebenheit
abgestimmt auf die vorgesehenen Bodenbeläge
Angeb. Fabrikat /Typ:

.................................................
(vom Bieter auszufüllen)

Die Vergütung erfolgt pro mm mittlere Auftragshöhe je
Quadratmeter.
Z.B. flächige Spachtelung mit einer mittleren Höhe von
10 mm auf einer Fläche von 2 m² ergibt 20,0 m²
Abrechnungsfläche.
Menge: 50,000 m2

**2.2.9 Randstreifen abschneiden**
Rückschneiden von Randdämmstreifen oberhalb des
Estrichs nach Herstellung des Untergrundausgleich, so
dass keine Spachtelmasse in die Fuge zwischen Estrich
und Wand eindringen kann.
Einschließlich abfahren und entsorgen, inkl.
Entsorgungsgebühr.
Material Randdämmstreifen: Kunststoff
Höhe Überstand Randdämmstreifen: bis ca. 10 cm
Menge: 400,000 m

**2.2.10 Abdichten Wand/Bodenflächen AIV-F, DM, W2-I**
Flüssig-Abdichtung im Verbund mit Fliesen (AIV-F)
mit Prüfzeugnis (ETA bzw. abP) gemäß DIN 18534-3
als Polymerdispersion (DM)
auf dem Untergrund gegen Feuchtigkeit, für nachfolgend
aufzubringende Wand-/Bodenbeläge.
Untergrund: Trockenestrich aus Gipsfaserplatte,
GK-Platten
Wassereinwirkungsklasse:
- Wände: W2-I hoch
- Boden: W1-I mäßig

Einbauort: WC-Räume, Sanitärräume

Richtfabrikat: PCI Lastogum oder gleichwertig
Angeb.Fabrikat:

.................................................
(vom Bieter auszufüllen)
Menge: 45,000 m2

**2.2.11 Fugendichtungsband**
Anbringen Dichtband in Eck-, Dehn- und
Randanschlussfugen
wasser- und dampfdicht,
elastisch und verformungsfähig,
im System geprüft mit vor angebotener Abdichtung an
Wand/Bodenflächen gemäß DIN 18534-3 bzw. DIN 18534-5
Zugelassen für Wassereinwirkungsklassen W0-I, W1-I,
W2-I und W3-I
bzw. Beanspruchungsklassen A0, A, und C

Angeb. Fabrikat:

.................................................
(vom Bieter auszufüllen)
Menge: 60,000 m

**2.2.12 Innen-/Außenecken**
Anbringen von Innen-/Außenecken 90°, systemzugehörig zu
vor beschriebenem Fugendichtband inkl. fachgerechtem
Anschluss an Fugendichtband
im System geprüft mit vor angebotener Abdichtung an
Wand/Bodenflächen gemäß DIN 18534-3 bzw. DIN 18534-5
Zugelassen für Wassereinwirkungsklassen W0-I, W1-I,
W2-I und W3-I
bzw. Beanspruchungsklassen A0, A, und C

Angeb. Fabrikat:

.................................................
(vom Bieter auszufüllen)
Menge: 20,000 St

**2.2.13 Eindichten Belagabschlußschiene**
Zulage für vor beschriebenes Fugendichtband für das
Anarbeiten und An- bzw. Eindichten einer
Belagabschlußschiene.
Höhe Abschlussprofil gemäß Fliesendicke inkl. Kleber
Breite Abschlussprofil: bis ca. 1,26 m
Material Abschlussprofil: Edelstahl
Abdichtungsmaterial im System geprüft mit vor
angebotener Abdichtung an Wand/Bodenflächen gemäß DIN
18534-3 bzw. DIN 18534-5
Zugelassen für Wassereinwirkungsklassen W0-I, W1-I,
W2-I und W3-I
bzw. Beanspruchungsklassen A0, A, und C

Abrechnung pro Stück Abschlussprofil

Die Vergütung des Abschlussprofils selbst erfolgt in
separater Position.
Menge: 4,000 St

#### 2.3 Bodenbelagarbeiten

**2.3.1 Kautschuk-Bodenbelag, 3,5-4,0 mm, R9**
Elastischer Bodenbelag aus Kautschuk, gemäß DIN EN
1817:2000 und EN 1817 auf vorbereiteten Untergrund
verlegen.
Innenbereich

Material: Natur- und Industrie-Kautschuk
Dicke: mind. 3,5 - 4,0 mm,
Bahnenbreite: ca. 120 cm,
Oberfläche: leicht strukturiert / reflexbrechende
Oberfläche
Dekor: Grundfarbe uni, salz/pfeffer gepunktet

Technische Anforderungen:
- homogener Belag, ohne Oberflächenvergütung
- fugenfreie Verlegung ohne verschweißen möglich
- PVC-frei
- weichmacherfrei
- frei von chlorhaltigen Polymeren
- Phthalate-frei
- Nutzungsklasse: 33, gewerblich / stark
- schwermetall-frei gemäß DIN EN 71-3
- Trittschallverbesserungsmaß: mind 20 dB
- geeignet für Stuhlrollen DIN EN 12529 Typ W
- geeignet für Fußbodenheizung: bis mind. 35 °C
- Chemikalienbeständigkeit gemäß ISO 26987:
grundsätzlich beständig
- Brandverhalten DIN EN 13501-1: mind. Bfl-s1, verklebt
- brandtoxisch unbedenklich gemäß DIN 53436
- Elektrostatische Eigenschaften: antistatisch (< 2kV)
- Rutschhemmung: DIN 51130: mind. R9
- Wärmeleitfähigkeit EN 12524: mind. 0,17 W/mK
- geeignet für Fußbodenheizung: mind. 27°C
Oberflächentemperatur
- Lichtechtheit ISO 105-A02: = 3 Graumaßstab
- Resteindruck: < 0,25 mm
- Lebenslang einpflegefrei

Verlegung: vollflächig geklebt
Kleber: Dispersionskleber
EMICODE: EC 1 PLUS.

Farbton: grau bzw. helles grau nach Wahl des AG aus
Standardfarbpalette Hersteller
Richtfabrikat: Noraplan Stone acoustic der gleichwertig

Angeb. Fabrikat /Typ:

.................................................
Menge: 620,000 m2

**2.3.2 Zulage Kautschuk-Belag 3,5 bis 4,0 mm, R10**
Zulage für vor beschriebenen Kautschuk-Belag für die
Erfüllung nachfolgender Anforderungen:
- Rutschhemmung DIN 51130: mind. R10
Menge: 45,000 m2

**2.3.3 Kautschuk-Bodenbelag, Stoßnaht verschweißen**
Stoßnähte in der Fläche und an der Sockelleiste des vor
beschriebenen Kautschuk-Bodenbelags gemäß
Herstellervorgaben vorbereiten und thermisch
verschweißen inkl. Entfernung Restmaterial
Material: Fugenmasse/Thermoschnur, Farbton mit dem
Bodenbelag farbidentisch
Abrechnung entgegen der DIN 18365 0.5.2 nicht nach m
sondern nach m²
Menge: 620,000 m2

**2.3.4 Anpassen an Einbauteile Kautschuk-Bodenbelag**
Anpassen des vor beschriebenen Kautschuk-Bodenbelags an
aufgehende Bauteile, begrenzende Wände, etc., soweit
diese nicht mit einer Sockelleiste abgedeckt werden.
Menge: 30,000 m

**2.3.5 Linoleum Bodenbelag, 2,5 mm**
Bodenbelag aus Linoleum, gemäß DIN EN 548, auf
vorbereiteten Untergrund verlegen.

Material: Linoluem
Dicke: 2,5 mm,
Bahnenbreite: 200 cm,
Oberfläche: glatt

Technische Anforderungen:
- werkseitige Oberflächenvergütung (100 % reines PUR,
UV-gehärtet, hoch-vernetzt)
- Belagsoberfläche mit keimtötender / antibakerieller
Eigenschaft
- Belagsoberfläche mäßig dekontaminierbar gemäß ISO
8690
- Nutzungsklasse: 34, gewerblich/sehr stark
- schwermetall-frei gemäß DIN EN 71-3
- Trittschallverbesserungsmaß: mind. 5 dB
- geeignet für Stuhlrollen DIN EN 12529 Typ W
- im Brandfall rauchgas-toxikologisch unbedenklich
- beständig gegen Öle und Fette
- Chemikalienbeständigkeit EN 423: hohe Resistenz bei
kurzzeitiger Einwirkung
- geeignet für den Einsatz von Reinigungsmitteln mit
ph-WErt bis 12
- Brandverhalten DIN EN 13501-1 Cfl-s1
- Elektrostatische Eigenschaften: antistatisch (< 2kV)
- Rutschhemmung: DIN 51130:  mind. R9 / EN 13893: DS >
0,3
- Wärmeleitfähigkeit EN 12524: 0,17 W/mK
- geeignet für Fußbodenheizung

Verlegung: vollflächig geklebt
Kleber: Dispersionskleber
EMICODE: EC 1 PLUS.

Farbton: Gelb-/Braunton marmoriert, gemäß vorhandem
Bestand im Lehrerzimmer Südteil
Angeb. Fabrikat /Typ:

.................................................
Menge: 100,000 m2

**2.3.6 Zulage Linoleum Bodenbelag, 4,0 mm anstatt 2,5 mm**
Bodenbelag aus Linoleum, gemäß DIN EN 548, auf
vorbereiteten Untergrund verlegen, wie vor beschrieben,
jedoch .

Dicke: 4,0 mm anstatt 2,5 mm
Menge: 100,000 m2

**2.3.7 Linoleum Bodenbelag, Stoßnaht verfugen**
Stoßnähte in der Fläche und an der Sockelleiste des vor
beschriebenen Linoleum Bodenbelags gemäß
Herstellervorgaben vorbereiten und verfugen inkl.
Entfernung Restmaterial
Farbton mit dem Bodenbelag farbidentisch

Abrechnung entgegen der DIN 18365 0.5.2 nicht nach m
sondern nach m²
Menge: 100,000 m2

**2.3.8 Anpassen an Einbauteile Linoleum**
Anpassen des vor beschriebenen Linoleumbelags an
aufgehende Bauteile, begrenzende Wände, etc., soweit
diese nicht mit einer Sockelleiste abgedeckt werden.
Menge: 10,000 m

**2.3.9 Erstpflege Linoleum**
Grundreinigung und maschinelle Ein- bzw.- Erstpflege
des vor beschriebenen Linoleumbelags, soweit gemäß
Einbau- und Pflegevorschriften des Belagherstellers
empfehlenswert.
Material: Polymerdispersion

Angeb. Fabrikat /Typ:

.................................................
Menge: 100,000 m2

**2.3.10 SPC-Vinyl-Belag**
Bodenbelag aus SPC-Vinyl, gemäß DIN EN 14041,auf
vorbereiteten Untergrund verlegen. Soweit
herstellerseitig bei dem angeboten Produkt eine
Fugenversielgelung und/oder eine Erstpflege bzw.
Endbeschichtung empfohlen wird, ist diese in dieser
Position mit einzukalkulieren und damit abgegolten.

Material: Stone-Polymer-Composite
Dicke: ca. 5,0 mm,
Verlegeform: Diele
Abmessung: ca. 120 - 125 x 20 - 25 cm
Oberfläche: glatt

Technische Anforderungen:
- heterogener SPC-Vinyl-Belag
- Belagsoberfläche einpflegefrei
- Nutzungsklasse: mind. 34, gewerblich/sehr stark
- Nutzschichtdicke EN 429: mind. 0,25 mm
- Trittschallminderung ISO 140-8: mind. 19 dB
- Resteindruck DIN EN 433 mm:  <= 0,2 mm
- geeignet für Stuhlrollen: ja
- Lichtechtheit ISO 105-B02: > Stufe 6
- Chemikalienbeständigkeit EN 423: hohe Resistenz bei
kurzzeitiger Einwirkung
- beständig gegen Öle und Fette
- Brandverhalten DIN EN 13501-1 Bfl-s1
- Elektrostatische Eigenschaften: antistatisch (< 2kV)
- Rutschhemmung: DIN 51130: mind. R9 / EN 13893: DS >
0,3
- Wärmedurchlasswiderstand EN 12664: > 0,1 W/mK
- geeignet für Fußbodenheizung bis mind. 35 °C
- Ränder: gefast
- Verlegung: Klickssystem

Oberfläche/Farbton: Eiche nach Wahl des AN aus
Standardkatalog des Herstellers

Verlegung: vollflächig geklebt
Kleber: Dispersionskleber
EMICODE: EC 1 PLUS.

Angeb. Fabrikat /Typ:

.................................................
Menge: 80,000 m2

#### 2.4 Sauberlaufmatte

**2.4.1 Sauberlaufmatte, Grobfaserrips**
Sauberlaufmatte für Schulgebäude, einschließlich
Einbaurahmen, Abfugung zu Bestandsbodenbelag und
sämtlichen Zubehörteile und Befestigungsmittel
Aufrollbare und strapazierfähige Eingangsmatte für die
aufliegende Verlegung ohne Ausgleichsprofile.
Belastung: normal
Begehung: mind. 2.000 Begehungen/Tag
Befahrbarkeit: Rollstühle, Kinderwagen, Einkaufswagen
Verbindung: durch kunststoffummanteltes Edelstahlseil
Materialstärke: 1,0 mm
Einbaurahmen: V2A-Stahl
Trägerprofil: aus verwindungssteifem Aluminium mit
unterseitiger Trittschalldämmung
Trittfläche: eingelassene, widerstandsfähige,
witterungsbeständige Cassettenprofile, bestückt mit
parallel angeordneten Grobfaserrips
Farbton: aus Farbpalette Hersteller nach Wahl des AG
Rutschsicherheit: R 11
Brandschutz: Cfl-s1
Abmessungen: ca. 373 x 325 cm
Die Matte ist in Lauflängsrichtung mittig geteilt zu
erstellen (zur einfacheren Handhabung im laufenden
Unterhalt)

Richtfabrikat/Typ: Emco Diplomat oder gleichwertig
Angeb. Fabrikat /Typ:

.................................................
(vom Bieter auszufüllen)
Menge: 17,500 m2

**2.4.2 Zulage Sauberlaufmatte, hubwagenbefahrbar**
Zulage für vor beschriebene Sauberlaufmatte in der
Ausführung für extreme Beanspruchung und
hubwagenbefahrbar.
Örtlichkeit: Galerie Anbau

Richtfabrikat/Typ: Emco Marschall oder gleichwertig
Angeb. Fabrikat /Typ:

.................................................
(vom Bieter auszufüllen)
Menge: 7,500 m2

#### 2.5 Profile, Verfugung, Sockelleisten

**2.5.1 Belagabschlußschiene Edelstahl, einteilig**
Belag-Abschluß- oder -Trennschiene in Bodenbelägen
einschl. aller Anpass- und Schneidearbeiten.

Material:  Edelstahl
Ausführung: L-Form für weiche Beläge, versenkt gebohrt
Größe: passend zum Bodenbelag
Montage: Einschrauben im Zuge der Verlegearbeiten bzw.
vor den Abdichtungsarbeiten
Menge: 15,000 m

**2.5.2 Bewegungsfugenprofil elastische Beläge**
Ausbilden von elastischen Bewegungsfugen im Bodenbelag
als Fortführung einer Bauteilbewegungsfuge
Ausführung mit Kantenschutz
Material: Edelstahl mit Kunststoffeinlage
sichtbare Profilbreite: ca. 15 mm
Höhe: passend zu angebotenem Bodenbelag
Farbton: passend zu angebotenem Bodenbelag

angebotenes Fabrikat:

_____________________________
Menge: 12,000 m

**2.5.3 Sockelleisten, Rechteck 20 / 80, Fichte, lackiert**
Sockelleisten montieren, einschließlich Anarbeiten an
Stützen, Mauervorlagen, etc.

Material: Fichte, Vollholz
Oberfläche: klar lackiert
Format: 20 / 80 mm
Profil: Rechteck mit Kabelkanalfräsung und leicht
abgeschrägter und gerundeter Oberkante
Befestigung: genagelt mit Stahlstiften ohne Kopf

Angeb. Fabrikat /Typ:

.................................................

Die Sockelleisten sind erst nach Fertigstellung der
Malerarbeiten in einem separaten Arbeitsgang
anzubringen. Entsprechender Mehraufwand ist mit dieser
Position abgegolten.
Menge: 45,000 m

**2.5.4 Zulage Verschraubung**
Zulage zu vor beschriebenen Sockelleisten für
Befestigung mit Dübel und Schrauben in der Wand.
Schraubköpfe: messingfarbene Linsenköpfe bei
Holzleisten mit Holzoptik-Oberfläche bzw. weiße
Linsenköpfe bei weißen Holzleisten.
Menge: 165,000 m

**2.5.5 Sockelleisten, SPC-Vinyl 20 / 60**
Sockelleisten montieren, einschließlich Anarbeiten an
Stützen, Mauervorlagen, etc.

Material: Kunststoff
Oberfläche: dekorpassend zu vor angebotenem
SPC-Vinyl-Bodenbelag
Format: 20 / 60 mm
Profil: Schmetterling/Rechteck mit Kabelkanalfräsung
und abgeschrägter Oberkante
Befestigung: genagelt mit Stahlstiften ohne Kopf

Angeb. Fabrikat /Typ:

.................................................

Die Sockelleisten sind erst nach Fertigstellung der
Malerarbeiten in einem separaten Arbeitsgang
anzubringen. Entsprechender Mehraufwand ist mit dieser
Position abgegolten.
Menge: 38,000 m

**2.5.6 Stellsockel Kautschuk-Bodenbelag, 80 mm**
Stellsockel aus vor beschriebenem Kautschuk-Bodenbelag
anbringen, einschließlich Anarbeiten an Stützen,
Mauervorlagen, etc.

Untergrund: Putz/GK-Wand
Material: wie Bodenbelag
Sockelhöhe: 80 mm
Befestigung: geklebt

Die Sockelleisten sind erst nach Fertigstellung der
Malerarbeiten in einem separaten Arbeitsgang
anzubringen. Entsprechender Mehraufwand ist mit dieser
Position abgegolten.
Menge: 400,000 m

**2.5.7 Zulage Hohlkehle Kautschuk-Bodenbelag**
Zulage für vor beschriebene Sockelleiste für Ausführung
einer Hohlkehle durch hochziehen des Bodenbelags aus
der Fläche nach Verlegeempfehlung des Herstellers,
entweder als vorgeformtes Hohlkehlelement bzw. Bahn mit
rückseitiger Nut.
Menge: 60,000 m

**2.5.8 Stellsockel Linoleum**
Stellsockel aus vor beschriebenem Linoleumbelag
anbringen

Untergrund:  Putz/GK-WAnd
Material:  wie Bodenbelag
Sockelhöhe: 60 mm
Befestigung: geklebt

Die Sockelleisten sind erst nach Fertigstellung der
Malerarbeiten in einem separaten Arbeitsgang
anzubringen. Entsprechender Mehraufwand ist mit dieser
Position abgegolten.
Menge: 120,000 m

**2.5.9 Elastische Trennfugen**
Ausbilden von elastischen Trennfugen im Bodenbelag an
Estrichtrennfugen oder Belagwechseln
Fugenbreite: ca. 5 mm
Farbton: passend zum Bodenbelag
Menge: 20,000 m

**2.5.10 Elastische Verfugung**
Ausbilden von elastischen Acryl-Fugen auf der Oberseite
der Sockelleisten am Übergang zur Wand bzw. an der
Unterkante am Übergang zum Bodenbelag bzw. sonstigen
aufgehenden Bauteilen ohne Sockelleistenabdeckung.
Ausführung nur auf besondere Anweisung der
Bauüberwachnung.
Fugenbreite: ca. 5 mm
Farbton: passend zum Bodenbelag bzw. nach Wahl des AG
Abrechnung je Fuge auf Ober- bzw. Unterseite
Menge: 600,000 m

#### 2.6 Fugen schließen, Estrich ergänzen

*Hinweis*
Bauseits wird in der Regel ein Estrich mit folgendem
Aufbau erstellt, in welchen Fugen und Fehlstellen gemäß
nach beschriebenen Positionen zu bearbeiten sind:

Wärmedämmung unter Estrich: EPS 035 DEO dh, 50 bis
100mm
Trittschalldämmung unter Estrich: EPS 045 DES sm, 20-2
bzw. MW 035 DES sm, 40-3
Zementestrich: CT-C30-F5-S55 bis S75

**2.6.1 Scheinfuge verdübeln und verharzen**
Scheinfugen bzw. Fugen in bauseits neu erstelltem
Zementestrich wie folgt behandeln:

Einschneiden quer zu den Fugen,
Edelstahl-Wellenverbinder einlegen, mit niedrigviskosem
Epoxidharz ausgießen und mit Quarzsand abstreuen.
Schnitttiefe ca. 15 mm
Abstand: ca. alle 20 cm

Aufweiten längs der Fugen nach Erfordernis, sowie
aussaugen und mit niedrigviskosem Epoxidharz ausgießen,
sowie mit Quarzsand abstreuen.

Ausführung bei allen Fugen, die nicht im Belag
übernommen werden.
Menge: 75,000 m

**2.6.2 Nachträgliches schließen von Aussparungen 0,1 m²**
Nachträgliches Schließen von Aussparungen in vor
beschriebenem Estrichaufbau, einschließlich Dämmung,
Trittschalldämmung, Trennlage und Estrich,
einschließlich anpassen und anarbeiten an Einbauteile
und Durchdringungen, wie z.B. Bodeneinläufe
Einschließlich Vorbereiten der Anschlussflächen und
verharzen der Anschlussfugen.
Aussparungsgröße: = 0,1 m²
Material: Schnellestrich, Belegreife nach ca. 48 h oder
schneller
Menge: 3,000 St

**2.6.3 Nachträgliches schließen von Aussparungen > 0,1 m² = 0,25 m²**
Nachträgliches Schließen von Aussparungen in vor
beschriebenem Estrichaufbau, einschließlich Dämmung,
Trittschalldämmung, Trennlage und Estrich wie vor
beschrieben, jedoch
Aussparungsgröße: > 0,1 = 0,25 m²
Menge: 3,000 St

#### 2.7 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**2.7.1 Bauleiter**
Für evtl. erforderliche Arbeiten, die nicht in der
Leistungsbeschreibung erfaßt sind und nur auf
ausdrückliche Anordnung und gegen Nachweis zur
Ausführung kommen, werden verrechnet für: Fachbauleiter
Menge: 1,000 h

**2.7.2 Meister-/Polierstunde**
Für evtl. erforderliche Arbeiten, die nicht in der
Leistungsbeschreibung erfasst sind und nur auf
ausdrückliche Anordnung und gegen Nachweis zur
Ausführung kommen, werden verrechnet für: Meister /
Werkpolier
Lohngruppe 6 gemäß §5 BRTV
Menge: 2,000 h

**2.7.3 Vorarbeiterstunden**
wie vor beschrieben, jedoch Vorarbeiter
Lohngruppe 5 gemäß §5 BRTV
Menge: 3,000 h

**2.7.4 Spezialfacharbeiterstunden**
wie vor beschrieben, jedoch Spezialfacharbeiter
Lohngruppe 4 gemäß §5 BRTV
Menge: 5,000 h

**2.7.5 Facharbeiterstunden**
wie vor beschrieben, jedoch Facharbeiter
Lohngruppe 3 gemäß §5 BRTV
Menge: 5,000 h

**2.7.6 Fachwerkerstunden**
wie vor beschrieben, jedoch Fachwerker
Lohngruppe 2 gemäß §5 BRTV
Menge: 3,000 h

**2.7.7 Bauwerkerstunden**
wie vor beschreiben, jedoch Bauwerker
Lohngruppe 1 gemäß §5 BRTV
Menge: 3,000 h

**2.7.8 Azubistunden**
wie vor beschreiben, jedoch Auszubildender
Menge: 2,000 h

**2.7.9 Schnellestrich**
Liefern von Schnellestrich zum Einbau unter
Bodenbelägen.
Verlegereife nach 24 h.
Abrechnung nach kg.
Menge: 100,000 kg

**2.7.10 Zementäre Schnellspachtelmasse**
Liefern von zementärer Schnellspachtelmasse zum
Spachteln, ausgleichen und nivellieren von Untergründen
für späteren Einbau von textilen, elastischen
Bodenbelägen.
Abrechnung nach kg.
Menge: 100,000 kg

**2.7.11 Zementäre Spachtelmasse, selbstverlaufend**
Liefern von zementärer, selbst verlaufender
Spachtelmasse zum Spachteln, ausgleichen und
nivellieren von Untergründen für späteren Einbau von
textilen, elastischen und starren Bodenbelägen wie
Parkett.
Abrechnung nach kg.
Menge: 100,000 kg
